# AG SDL - Neubau Eingangszone/Verbinder
Angebotsaufforderung (GAEB DA XML 3.2, DA83)
Projekt: 946324J8328
Währung: EUR
Nebenangebote zugelassen: ja
Vergabeart: Öffentliche Ausschreibung
Auftraggeber: AIB Stendal, Scharnhorststraße 38, 39576 Stendal, Ansprechpartner Zimmermann, Telefon 03931/4939-0; Vergabenummer: NLB-2026-0166
Erstellt mit: GXML Toolbox V3.3 R20210630, iTWO_64 V11.0.738, 24.03.2026

## I. ANGABEN ZUR BAUSTELLE UND HINWEISE FÜR DIE KALKULATION
I. ANGABEN  ZUR  BAUSTELLE UND HINWEISE FÜR DIE KALKULATION

1.  Lage im und zum Ort
Das Arbeitsgericht Stendal ist Teil des Justizzentrums "Albrecht der Bär" der Hansestadt Stendal.
Auf dem ehemaligen Kasernengelände sind das Amtsgericht Stendal mit dem Grundbuchamt und dem Zentralen Registergericht des Landes Sachsen-Anhalt, die Staatsanwaltschaft Stendal, das Arbeitsgericht Stendal, das zentrale Altaktenlager Sachsen-Anhalt Nord, sowie der Landesbetrieb Bau, Baubüro Stendal, untergebracht.
Die Liegenschaft befindet sich in der Scharnhorststraße in Stendal.

2.  Gebäudebestand

Der Gebäudekomplex wurde zwischen 1902 und 1905 als Husarenkaserne errichtet und wurde bis zum Ende des 2. Weltkrieges von der Wehrmacht militärisch genutzt. Nach 1945 wurden die Kasernen von den sowjetischen Truppen übernommen.
Notwendige Sanierungsarbeiten sowie größere Umbauten, Abriss- und Zubauten sind nur in geringem Umfang erfolgt, sodass die Gebäude nahezu gänzlich im Baustil der Epoche erhalten geblieben sind.
In den 90'er Jahren ging der Komplex in den Besitz des Landes Sachsen-Anhalt über und wurde zwischen 1995 und 2010 sukzessiv saniert und modernisiert.

Die Kasernengebäude sind seit 1992 in die Denkmalliste des Landes Sachsen-Anhalt eingetragen. Das Gebäude des Arbeitsgerichtes steht unter Denkmalschutz.

3.  Baumaßnahmen
Die Baumaßnahme dient der Sicherheitserhaltung des Amtsgerichtes in Stendal. Betroffen von den Arbeiten sind die Häuser des Amtsgerichtes (Geb. E) und des Grundbuchamtes (Geb. F).

Die Aufgabenbereiche gliedern sich wie folgend auf:
- Neubau der Eingangszone, zwischen Amtsgericht und Grundbuchamt
- Rückbau des alten Verbinders in Leichtbauweise ohne thermische Isolierung → Neubau des Verbinders in massiver, thermisch isolierter Bauweise
- Die Wache erhält einen eigenen Sanitär- und Umkleidebereich im Grundbuchamt.
- Realisierung einer Teeküche im Grundbuchamt
- Erneuerung des Sanitärbereiches im Grundbuchamt
- Abdichtende Maßnahmen sowie die Realisierung eines Putzmittelraumes im Grundbuchamt
- Im Amtsgericht wird aus Brandschutzgründen der Wartebereich zurückgebaut und den geltenden Vorschriften entsprechend wiedererrichtet.

4.  Erreichbarkeit der Baustelle und Baustelleneinrichtung

Die Baustelle ist von öffentlichen Straßen gut erreichbar. Die Zufahrt zur Baustelle erfolgt über die Scharnhorststraße.
Flächen als Abstellflächen für Material und Entsorgungscontainer stehen in Absprache mit dem Bauherrn vor Ort zur Verfügung. Das Abstellen von Firmenfahrzeugen bzw. Bauwagen ist ausschließlich nach vorheriger Abstimmung vorzusehen.

5.  Bauabschnitte
Folgende Bauabschnitte sind vorgesehen:

BA  Grundbuchamt ( Sanitär, Umkleide, Pumi, Teeküche) - Ausführungszeitraum: Juni 2026 - August 2026
BA  Neubau Eingangszone, Verbinder, Wartebereich, Amtsgericht - Ausführungszeitraum: November 2025 - April 2027

Teilweise kann es zu Überschneidungen einzelner Bereiche kommen.
Ablaufbedingte Aussetzungen bzw. Unterbrechungen bestimmter Tätigkeiten sind bestmöglich zu vermeiden aber gleichwohl nicht gänzlich auszuschließen. Dies ist sofern bedeutsam zu berücksichtigen und einzukalkulieren.

Bei der Ausführung der Arbeiten ist auf Grund der in Betrieb bleibenden Bereiche in besonderem Maße auf die verbleibenden Mitarbeiter Rücksicht zu nehmen. Lärm und Staub sind soweit möglich zu vermeiden oder auf das absolut notwendige Mindestmaß zu beschränken.
Es sind erforderliche Schutzmaßnahmen (z. B. Abdeckplanen für Container, geschlossene Schuttrutschen, Feuchthaltung) vorzusehen und einzukalkulieren.

Es ist mehrfach wöchentlich mit Gerichtsverhandlungen zu rechnen, in diesen Zeiten dürfen keine lärmintensiven Arbeiten ausgeführt werden. Dadurch  ergeben sich ggf. Arbeitsunterbrechungen und Arbeitszeitverlagerungen. Die Bekanntmachung der Verhandlungstermine erfolgt jeweils eine Woche im Vorraus. Die Kosten dafür sind in die Einheitspreise einzukalkulieren!

Werden öffentliche Flächen für die Baustelleneinrichtung beansprucht, obliegt die Antragstellung diesbezüglich dem Auftragnehmer, ebenfalls hat der Auftragnehmer anfallende Kosten hierfür zu übernehmen.
Alle durch den AN für seine Bautätigkeit, Baustelleneinrichtung oder Lagerzwecke genutzten Flächen sowie die Zuwegungen sind durch den AN ständig sauber zu halten und im Ursprungszustand zu hinterlassen.

Generell ist die Baustelle, auch während der Arbeitsruhe, entsprechend geltenden Vorschriften sowie gegen das Betreten durch Unbefugte abzusichern.

Nach Abschluss der Arbeiten ist die Baustelle vollständig beräumt in sauberen Zustand zu hinterlassen, alle Räumlichkeiten besenrein.

## II. ZUSÄTZLICHE VORBEMERKUNGEN
II. ZUSÄTZLICHE VORBEMERKUNGEN

Stundenlohnarbeiten sind grundsätzlich nur auf Anweisung der Bauleitung bzw. des Auftraggebers auszuführen.

Stundenlohnarbeiten / Verrechnungssätze

Sollten für die Durchführung der Arbeiten aus bisher unvorhersehbaren Gründen die Ausführung von Stundenlohnarbeiten erforderlich werden,gelten die im LV vereinbarten Stundenverrechnungssätze:

Die Stundenverrechnungssätze enthalten alle Nebenkosten, wie Fahrtzeit, Auslösung, Fahrt- und Übernachtungskosten usw.. Es wird nur die reine Arbeitszeit vor Ort bezahlt. Für Inspektions-, Aufsichts- und
Planungspersonal erfolgt keine zusätzliche Vergütung. Werden Arbeiten auf Nachweis von einem Polier oder einer sonstigen Aufsichtsperson ausgeführt, so werden sie nur mit dem Stundensatz eines Spezialfacharbeiters vergütet.
Die Tagelohnzettel (detaillierter Stundennachweis) sind ohne Aufforderung innerhalb von 2 Tagen zur  Gegenzeichnung vorzulegen.

AUSFÜHRUNGSTERMINE

Der Auftragnehmer ist verpflichtet, nach gesonderter Aufforderung der Bauleitung innerhalb von fünf Arbeitstagen nach Auftragserteilung einen detaillierten Zeitplan über die von ihm durchzuführenden Aktivitäten und Ausführungszeiten der Objektüberwachung vorzulegen. Ausfallzeiten, die durch den Auftragnehmer zu vertreten sind, müssen ohne Mehrforderungen, erforderlichenfalls durch Zusatzschichten, zur Einhaltung der Termine ausgeglichen werden.

ANZEIGEPFLICHT

Alle Schriftstücke, wie Ankündigungen, Vorbehalte, Vergütungsansprüche, Nachtragsangebote sowie Mitteilungen,die aufgrund der VOB, Teil B DIN 1961 Fassung 2012 und Teil C "Allgemeine Technische Vorschriften", in ihrer neuesten Fassung der sonstigen Vorschriften in Bezug auf die Mitteilungspflichten des Auftragnehmers, die an den Bauherren gerichtet werden müssen, sind 1-fach an den Vertreter des Bauherren und 1-fach an die Objektüberwachung  zu senden Die Freilegung von Leitungen jeglicher Art, über deren Vorhandensein sich der Auftragnehmer vor Beginn der Arbeiten bei den zuständigen Stellen zu unterrichten hat, sind sofort zu melden. Schachtscheine sind einzuholen.

BAULEITER

Der Auftragnehmer stellt für seine Leistungen ohne besondere Vergütung den verantwortlichen Bauleiter im Sinne der LBO und UVV.

BAUSTELLENEINRICHTUNG

Die erforderlichen Sicherungseinrichtungen, die auch dem Schutz anderer auf der Baustelle verkehrender Personen zu dienen haben, darf der Auftragnehmer während und nach Beendigung der eigenen Arbeiten nur mit ausdrücklicher Zustimmung der Objektüberwachung entfernen.
Schutzvorrichtungen anderer Auftragnehmer dürfen, wenn die eigenen Arbeiten behindert werden, keinesfalls - auch nicht vorübergehend - ohne Zustimmung der örtlichen Objektüberwachung eigenmächtig entfernt werden.

Soweit in der nachfolgenden Leistungsbeschreibung im Einzelnen nicht gesondert ausgewiesen, sind erforderliche Maßnahmen der Baustelleneinrichtung durch den Auftragnehmer selbständig festzulegen.
Die Kosten für das Einrichten und Räumen der Baustelle sowie das Vorhalten der Baustelleneinrichtung einschl. Der erforderlichen Geräte, Gerüste und dergleichen werden nicht gesondert erfasst und sind in die Einheitspreise einzukalkulieren.

Der Einsatz von Maschinen, Geräten, Werkzeugen aller Art, Fahrzeugen, Bühnen, Kränen, Gerüsten (auch über 2 m Höhe) und dergleichen, Mannschafts- und Materialbuden, etc. ist dem Umfang der ausgeschriebenen Arbeiten entsprechend ausreichend zu disponieren und zu kalkulieren.
Die erforderlichen Sicherungseinrichtungen, die auch dem Schutz anderer auf der Baustelle verkehrender Personen zu dienen haben, darf der Auftragnehmer während und nach Beendigung der eigenen Arbeiten nur mit ausdrücklicher Zustimmung der Objektüberwachung entfernen.

Die Zuweisung der für Baustelleneinrichtung zu nutzenden Flächen erfolgt vor Beginn der Baumaßnahmen durch die Bauleitung, diese sind bei der Beräumung der Baustelle wieder in den Ursprungszustand zu versetzen.

BAUSTELLENÜBERWACHUNG

Bewachung, Verwahrung und Versicherung der Baubuden, Arbeitsgeräte usw. des Auftragnehmers und seiner Erfüllungsgehilfen, auch während der Arbeitsruhe, obliegt dem Auftragnehmer. Der Bauherr ist dafür nicht verantwortlich, auch wenn sich diese Gegenstände auf seinem Grundstück befinden.

SCHUTZ DER BAUSTELLE UND DER LEISTUNGEN

Jeder Auftragnehmer hat ohne Anspruch auf Vergütung alle Maßnahmen zum Schutz seiner Leistungen vor Winterschäden, Tages- und Schichtenwasser und sonstige Witterungseinflüsse rechtzeitig zu treffen. Für Schäden haftet der Auftragnehmer. Schnee, Eis und Verschmutzungen sind zu beseitigen, bei Glätte ist zu streuen.

BAUBEHINDERUNG UND UNTERBRECHUNG DER LEISTUNGEN

Grundsätzlich gelten die Festlegungen der VOB,Teil B  § 6. Der Auftragnehmer hat jedoch seinen Bauablauf  in Zusammenarbeit mit Bauherrn/ Objektüberwachung und allen am Bau beteiligten Firmen so zu gestalten und abzustimmen, dass Baubehinderungen und - Unterbrechungen vermieden werden. Von Seiten des Auftraggebers werden hierfür keinerlei Kosten übernommen.

MATERIALEINSATZ

Die angebotenen Materialien und Baustoffe müssen den gesetzlich geltenden Bestimmungen und Richtlinien einschl. Den besonderen örtlichen Vorschriften entsprechen. Soweit Baustoffe, Materialien oder Bauteile einer Güteüberwachung unterliegen, dürfen nur solche eingesetzt werden.
Auf Verlangen hat der AN den Nachweis hierfür zu erbringen. Die Verwendbarkeit, Zulässigkeit und Beschaffbarkeit der im LV aufgeführten Materialien und Bauteile hat der Auftragnehmer vor Ausführung verbindlich zu prüfen und Bedenken mit Abgabe seines Angebotes schriftlich anzuzeigen und zu begründen.

NACHWEISE / ZULASSUNGEN

Der AN muss vor Einbau alle Nachweise über die verwendeten Produkte, Zulassungen (Prüfzeugnisse o. Prüfbescheide ) Materialien, Revisionsunterlagen u.ä. Mit der Bauleitung abstimmen und mit seiner Abrechnung 2-fach einzureichen.

## III. ZUSÄTZLICHE TECHN. VORBEMERKUNGEN / VERTRAGSBEDINGUNGEN
III. ZUSÄTZLICHE TECHN. VORBEMERKUNGEN / VERTRAGSBEDINGUNGEN

Während auf der Baustelle gearbeitet wird, sind Sicherheitsvorkehrungen gegen Lärm, Staub, Stolperfallen durch Kabel u.s.w. zu treffen, es sind alle Unfallverhütungsvorschriften einzuhalten.

Der Auftragnehmer hat alle erforderlichen Maßnahmen zu treffen, um das Bauwerk in allen seinen Bestandteilen sowie die genutzten Zufahrtswege vor Beschädigung u. Verschmutzung durch seine Arbeiten zu schützen.
Für durch ihn verursachte Schäden haftet der Auftragnehmer. Läßt sich der Verursacher eines Schadens nicht eindeutig ermitteln, so steht der Bauleitung das Recht zu, die Kosten für die Beseitigung des Schadens im Verhältnis des jeweiligen Leistungsumfangs auf die am Bau beteiligten Unternehmer aufzuteilen.

Die Teilnahme an Baubesprechungen ist erforderlich.

Terminliche und technische Details, Koordinierung der Zusammenarbeit mit sonstigen am Bau beteiligten Firmen sind direkt zu klären.

Der Auftragnehmer hat die Ihm für die Ausführung der Arbeiten übergeben Pläne, Zeichnungen und sonstige Unterlagen, auch die der Fachingenieure, auf Ihre Richtigkeit und Vollständigkeit zu überprüfen und eventuelle Unstimmigkeiten und Bedenken dem Architekten bzw. der Bauleitung schriftlich anzuzeigen.

Durchsprache aller Ausführungspläne vor der Ausführung mit der Bauleitung bzw. Fachingenieur. Unklarheiten sind rechtzeitig vor der Ausführung der Arbeiten zu klären. Bei Änderung von bestehenden Plänen müssen Änderungsvermerke eingetragen werden.
Änderungen durch den AN gegenüber der Planung oder Leistungsbeschreibung bedürfen der vorherigen schriftlichen Genehmigung durch die Bauleitung.

Beginn und Ausführung erst nach Genehmigung der Planungsunterlagen.

Der Auftragnehmer hat sämtliche Auflagen der Baubehörde über Meldungen einzelner Leistungen unaufgefordert einzureichen. Der Auftragnehmer ist für die Einholung erforderlicher behördlicher Genehmigungen, wie Sperrgenehmigungen, Schachtscheine u. dgl. selbst verantwortlich. Hierfür anfallende Kosten sind in den Angebotspreis einzukalkulieren.

Alle Leistungen verstehen sich einschl. aller Lieferungen frei Verwendungsort.

Durch den Auftragnehmer verursachter Bauschutt, Restmaterialien, Verpackungsmaterial etc. sind zu sammeln und durch den AN  ordnungsgemäß zu beseitigen.
Die Reinigungen der Baustelle sind wöchentlich ohne Aufforderung durchzuführen. Bei Nichtausführung behält sich die Bauleitung vor, die Reinigung zu Lasten des Auftragnehmers anderweitig ausführen zu lassen.

Die Leistungen des AN haben den anerkannten Regeln der Technik zu entsprechen. Soweit in der bautechnischen Praxis in geschriebenen oder ungeschriebenen Regeln bestimmte Eigenschaften von Material oder Leistung gefordert sind, gelten diese als zugesichert.

Dem Vertrag liegt die VOB Teil B und C, neueste Ausgabe, zugrunde. Es gelten alle relevanten DIN-Vorschriften.

Der Auftragnehmer erklärt mit seiner rechtsverbindlichen Unterschrift auf dem Angebotsschreiben, daß er sich zur Preisfindung umfassend, erforderlichenfalls auch vor Ort informiert hat, daß er alle preisbeeinflußenden Faktoren einkalkuliert hat und daß er die Arbeiten bei Erhalt des Zuschlages termin- und qualitätsgerecht ausführt.

## IV. SICHERHEIT AUF DER BAUSTELLE, UNFALLVERHÜTUNG
IV. SICHERHEIT AUF DER BAUSTELLE,  UNFALLVERHÜTUNG

Der Auftragnehmer hat auf seine Kosten alle Vorkehrungen zu treffen, die nötig sind, um Personen- und Sachschäden zu verhüten. Er hat insbesondere dem Schutz der Öffentlichkeit  besondere Aufmerksamkeit zu widmen. Durch geeignete Maßnahmen hat er sicherzustellen, dass die Sicherheit aller Personen und Fahrzeuge im Bereich der Baustelle gewährleistet ist. Für ggf. erforderliche Straßensperrungen und eine ordnungsgemäße Absicherung und Absperrung der Baustelle ist der Auftragnehmer verantwortlich.
Für kurzfristig ggf. erforderlich werdende Absperr- und Sicherungsmaßnahmen ist ein Sicherheitsposten vorzuhalten. Alle erforderlichen Maßnahmen sind mit dem zuständigen Ordnungsamt abzustimmen, die Kosten hierfür sind einzukalkulieren.
Der AN verpflichtet sich, die an der Baustelle tätigen Mitarbeiter seiner Firma, insbesondere im Hinblick auf deren Sicherheit am  Arbeitsplatz, verantwortlich zu überwachen. Er trägt insbesondere selbst Sorge dafür, dass seine Mitarbeiter die persönliche Schutzausrüstung gem. Den Vorschriften der BGV A1 und der durchgeführten Gefährdungsbeurteilung zur Verfügung gestellt wird und diese von ihnen ordnungsgemäß getragen wird.
Bei den auszuführenden Arbeiten sind die Forderungen der BGV C22 "Bauarbeiten" und der DIN 4124 und DIN EN 1610 einzuplanen und bei der Ausführung einzuhalten. (siehe auch gelbe Mappe der BauBG Blatt D112).

## V. ANLAGEN ZUM LEISTUNGSVERZEICHNIS
V. ANLAGEN ZUM LEISTUNGSVERZEICHNIS

Die beigefügten Unterlagen geben eine Übersicht zur erbringenden Leistung und dienen zur Unterstützung der Kalkulation.

- Baustelleneinrichtungsplan
- Grundriss Erdgeschoss Grundbuchamt
- Grundriss Erdgeschoss Eingangszone
- Schnitte
- Fußbodenaufbauten

## 310 Estricharbeiten
Datum: 24.03.2026

### Bereich 1 Neubau Eingangszone zur Umsetzung des Sicherheitskonzeptes

*Hinweis: Vorbemerkungen*
Die Fußbodenhöhe ist vom Meterriß (+1,0 m über OKFFB)
zu nehmen.

Der Bauherr behält sich vor, die Biegezugfestigkeit des
Estrichs bei einem anerkannten Baustoffkundeinstitut
nachprüfen zu lassen. Die Kosten hierfür trägt der
Auftragnehmer.

Folgende Leistungen sind in die Einheitspreise mit
einzukalkulieren und werden nicht gesondert vergütet:

- Herstellen der Kanten offenbleibender Aussparungen
- Herstellen der Kanten frei endender Abschlüsse
- Nachträgliches Anarbeiten an Rohrdurchführungen
- Nachträgliches Anarbeiten an angrenzende Bauteile

Das Herstellen von Aussparungen, Schlitzen, Öffnungen
etc. sowie das Anarbeiten an bauseits eingebaute Teile, wie z.B. Stützen, Mattenrahmen etc., Anschlüsse an Wand, Rohre etc. sind sauber und dicht anzuarbeiten.

Die Ausführung der Arbeiten erfolgt ggf. in mehreren
Bauabschnitten, u.a. nach Art des Fußbodenaufbaus bzw. geschossweise zeitlich getrennt. Die notwendigen logistischen Aufwendungen sind einzukalkulieren.

#### Abschnitt 1.1 Baustelleneinrichtung / Vorbereitende Arbeiten

*Hinweis: Einrichten der Baustelle*
Entsprechend VOB Teil C DIN 18299 Allgemeine Regelungen für Bauleistungen gehören alle Nebenleistungen, die nicht in Leistungspositionen separat erwähnt sind, zu den vertraglichen Leistungen.
Dazu gehören insbesondere:
Einrichten und Räumen der Baustelle für die zur Durchführung der vertraglichen Leistungen erforderlichen
- Geräte, Maschinen, Hebezeuge, Gerueste,
- Materialcontainer und Lager,
- Schutz- und Arbeitsgerüste,

Lagerflächen und befestigte Conainerstellflächen stehen in
Abstimmung mit dem AG zur Verfügung. Die benötigten Bereiche sind durch einen Bauzaun zu sichern.

**1.1.10 Höhennivellement**
*** Pauschalposition
Es ist ein Höhennivellement im Erdgeschoss (Bereich der Achse 3-9) durchzuführen und in Form einer Planunterlage mit Höhenausweisung für sämtliche Räume ( Raummitte und Raumrandbereich )
4 Wochen vor Ausführungsbeginn der Bauleitung vorzulegen.

Höhenbezug ist Meterriß  ( +1,0 m über OK FFB )
Menge: 1,000 psch
DIN276-1_08: 325

**1.1.20 Fugenplan**
*** Pauschalposition
Fugenplan
Der AN hat optimierte Fugenpläne auf der Grundlage
der Pläne des AG zu erstellen und dem AG zur
Prüfung vorzulegen.
Die Einreichung der Unterlagen zur Freigabe
beim AG erfolgt eigenverantwortlich
2 Wochen vor Ausführungsbeginn.
Menge: 1,000 psch
DIN276-1_08: 325

**1.1.30 Untergrund reinigen Dachabdichtung Entfernen Grobschmutz laden transp. LKW AN**
*** Leitbeschreibung
STLB-Bau 2025-10 033
Reinigen des Untergrundes aus Dachabdichtungsstoffen, von grober Verschmutzung,
Art der Verschmutzung 'Baustoffreste anderer Gewerke,Gips, Mörtelreste, Farbreste, Klebstoffreste etc'

durch Entfernen von Grobschmutz, für Estricharbeiten, Untergrund waagerecht, aufgenommene Stoffe sammeln, im Behälter des AN lagern, Behältergröße nach Wahl des AN, auf LKW des AN laden, transportieren, Abfall ist nicht gefährlich, nicht schadstoffbelastet.
Menge: 149,350 m2
Leistungsbereichkatalog: 033
DIN276-1_08: 325
*Unterbeschreibung 1 einschl. Entsorgung*
Anfallender Schutt wird Eigentum des AN und ist zu beseitigen.

**1.1.40 Putzüberstände beseitigen**
Beton- bzw. Putzüberstände beseitigen, Höhe bis 15 cm, Anfallender Schutt wird Eigentum des AN und ist zu beseitigen.
Ausführung auf besondere Anordnung des AG.
Menge: 139,150 m
DIN276-1_08: 352
DIN276-1_08: 325

#### Abschnitt 1.2 Estricharbeiten

**1.2.10 Ausgleichsschicht Schüttung Polystyrolgranulat zementgeb. D 10 mm**
STLB-Bau 2025-10 039
Ausgleichsschicht als Schüttung, bei größeren Unebenheiten, aus Polystyrolgranulat, zementgebunden,
mittlere Dicke '10' mm.
Menge: 149,350 m2
Leistungsbereichkatalog: 039
DIN276-1_08: 325

**1.2.20 Untergrund ausgleichen Nivelliermasse D 15 mm**
STLB-Bau 2025-10 025
Ausgleichen bei größeren Unebenheiten, mit Nivelliermasse, Bindemittel Zement, schnell härtend,
mittlere Dicke '15' mm,
feuchtebeständig, zur Aufnahme von Wärmedämmung.
Menge: 10,000 m2
Leistungsbereichkatalog: 025
DIN276-1_08: 325

**1.2.30 Trennschicht PE-Folie einlagig D 0,15mm**
STLB-Bau 2025-10 025
Trennschicht aus PE-Folie, einlagig, Dicke 0,15 mm, Stöße überlappen, auf vorh. Abdichtung, innen, als Unterlage für Zementestrich.
Menge: 149,350 m2
Leistungsbereichkatalog: 025
DIN276-1_08: 352

**1.2.40 Randdämmstreifen PE-Schaum D 10mm**
*** Leitbeschreibung
STLB-Bau 2025-10 025
Randdämmstreifen aus PE-Schaum, Dicke 10 mm, für Estrich auf Dämmschicht, Zementestrich.
Menge: 103,950 m
Leistungsbereichkatalog: 025
DIN276-1_08: 325
*Unterbeschreibung 1 Höhe ca. 140 mm*
Höhe: mindestens 20 mm größer als Gesamtkonstruktion liefern und an Wänden, Türzargen, Rohrleitungen usw. aufstellen.
Höhe bis ca. 160 mm,

**1.2.50 Randdämmstreifen PE-Schaum D 10mm**
*** Leitbeschreibung
STLB-Bau 2025-10 025
Randdämmstreifen aus PE-Schaum, Dicke 10 mm, für Estrich auf Dämmschicht, Zementestrich.
Menge: 35,200 m
Leistungsbereichkatalog: 025
DIN276-1_08: 325
*Unterbeschreibung 1 Höhe ca. 100 mm*
Höhe: mindestens 20 mm größer als Gesamtkonstruktion liefern und an Wänden, Türzargen, Rohrleitungen usw. aufstellen.
Höhe bis ca. 160 mm,

**1.2.60 Trittschalldämmschicht PS-Hartschaum EPS 4kN/m2 15-2mm 0,035W/(mK) DES**
*** Leitbeschreibung
STLB-Bau 2025-10 025
Trittschalldämmschicht aus Polystyrol-Hartschaum EPS DIN EN 13163, lotrechte Nutzlasten (Einzellasten bis 3 kN, Flächenlasten bis 4 kN/m2), als Platte, Lieferdicke 15 mm, Stufe Zusammendrückbarkeit kleiner gleich 2 mm (CP 2) DIN 4108-10, Bemessungswert der Wärmeleitfähigkeit max. 0,035 W/(mK), Nennwert der Wärmeleitfähigkeit max. 0,034 W/(mK), geringe Zusammendrückbarkeit - sg, Anwendungsgebiet DIN 4108-10 DES.
Menge: 147,700 m2
Leistungsbereichkatalog: 025
DIN276-1_08: 325
*Unterbeschreibung 1 Ausführung*
Ausführung als Ausgleichsdämmung auf Untergrund mit Kabel, Leitungen u. dgl. unter Tackerplatte führ Fußbodenheizung

**1.2.70 Trittschalldämmschicht PS-Hartschaum EPS 4kN/m2 60-2mm 20MN/m3 0,035W/(mK) DES**
STLB-Bau 2025-10 025
Trittschalldämmschicht aus Polystyrol-Hartschaum EPS DIN EN 13163, lotrechte Nutzlasten (Einzellasten bis 3 kN, Flächenlasten bis 4 kN/m2), als Platte, Lieferdicke 60 mm, Stufe Zusammendrückbarkeit kleiner gleich 2 mm (CP 2) DIN 4108-10, dynamische Steifigkeit kleiner gleich 20 MN/m3, Bemessungswert der Wärmeleitfähigkeit max. 0,035 W/(mK), Nennwert der Wärmeleitfähigkeit max. 0,034 W/(mK), geringe Zusammendrückbarkeit - sg, Anwendungsgebiet DIN 4108-10 DES, auf Wärmedämmschicht, als Unterlage für Estrich, Ausführung im Erdgeschoss.
Menge: 1,650 m2
Leistungsbereichkatalog: 025
DIN276-1_08: 325

**1.2.80 Dämmplatten für Leitungen ausschneiden**
Ausschneiden der Dämmplattenrückseite für verlegte Elektroleitungen, u. ä., einschließlich Kennzeichnung  des Leitungsverlaufes auf den Dämmplatten.
Tiefe des Ausschnitts: ca. i.M. 1,5 cm
Breite des Ausschnitts: bis 5 cm
einschl. Entsorgung des anfallendenen Abfallmaterials.
Menge: 70,000 m
DIN276-1_08: 325

**1.2.90 Mehrdicke TSD**
Mehrdicke der vorbeschriebenen Trittschalldämmung
je 5 mm Dicke,
Ausführung auf besondere Anordnung des AG.
Menge: 75,000 m2
DIN276-1_08: 325

**1.2.100 Dämmstoffe anarbeiten**
Vorbeschriebene Wärmedämmstoffe und Trittschalldämmstoffe anarbeiten an Bestand, Einbauten, Schächte, Vorsprünge und dergleichen,
Menge: 105,000 m
DIN276-1_08: 325

**1.2.110 Abdeck. PE-Folie D 0,15mm**
STLB-Bau 2025-10 025
Abdeckung aus PE-Folie, Dicke 0,15 mm, Stöße überlappen, auf Dämmschichten, als Unterlage für Zementestrich.
Menge: 39,500 m2
Leistungsbereichkatalog: 025
DIN276-1_08: 325

**1.2.120 Zement-Heizestrich Estrich auf Dämmschicht Abdichtung 4kN/m2 C35 F5 Bauart A**
*** Leitbeschreibung
STLB-Bau 2025-10 025
Heizestrich als Zementestrich CT, mit Grenzwerten für Ebenheitsabweichungen mit erhöhten Ebenheitsanforderungen DIN 18202 Ausgabe 2019-07 Tabelle 3 Zeile 4, als Estrich auf Dämmschicht DIN 18560-2, auf vorh. Abdichtung, unbewehrt, lotrechte Nutzlasten (Einzellasten bis 3 kN, Flächenlasten bis 4 kN/m2), Druckfestigkeitsklasse C35 DIN EN 13813, Biegezugfestigkeitsklasse F5 DIN EN 13813, Bauart A, zur Aufnahme von Fliesen-/Plattenbelägen.
Menge: 71,250 m2
Leistungsbereichkatalog: 025
DIN276-1_08: 325
*Unterbeschreibung 1 Estrichnenndicke mind. 60 mm über Rohr*
Heizrohrdurchmesser 18 mm, Estrichnenndicke 78 mm

**1.2.130 Zement-Heizestrich Estrich auf Dämmschicht Abdichtung 4kN/m2 C35 F5 Bauart A D 85mm**
STLB-Bau 2025-10 025
Heizestrich als Zementestrich CT, mit Grenzwerten für Ebenheitsabweichungen mit erhöhten Ebenheitsanforderungen DIN 18202 Ausgabe 2019-07 Tabelle 3 Zeile 4, als Estrich auf Dämmschicht DIN 18560-2, auf vorh. Abdichtung, unbewehrt, lotrechte Nutzlasten (Einzellasten bis 3 kN, Flächenlasten bis 4 kN/m2), Druckfestigkeitsklasse C35 DIN EN 13813, Biegezugfestigkeitsklasse F5 DIN EN 13813, Bauart A, Heizrohrdurchmesser 18 mm, Estrichnenndicke 85 mm, zur Aufnahme von elastischen/textilen Belägen.
Menge: 38,600 m2
Leistungsbereichkatalog: 025
DIN276-1_08: 325

**1.2.140 Zementestrich Estrich auf Dämmschicht Abdichtung 4kN/m2 C35 F5 D 60mm**
STLB-Bau 2025-10 025
Zementestrich CT, mit Grenzwerten für Ebenheitsabweichungen mit erhöhten Ebenheitsanforderungen DIN 18202 Ausgabe 2019-07 Tabelle 3 Zeile 4, einschichtig, als Estrich auf Dämmschicht DIN 18560-2, auf vorh. Abdichtung, unbewehrt, lotrechte Nutzlasten (Einzellasten bis 3 kN, Flächenlasten bis 4 kN/m2), Druckfestigkeitsklasse C35 DIN EN 13813, Biegezugfestigkeitsklasse F5 DIN EN 13813, Estrichnenndicke 60 mm, für Flächen in Innenräumen, zur Aufnahme von Fliesen-/Plattenbelägen im Dünnbett.
Menge: 39,500 m2
Leistungsbereichkatalog: 025
DIN276-1_08: 325

**1.2.150 Messstellenmarkierung**
STLB-Bau 2025-10 025
Messstellenmarkierung zur Ermittlung der Restfeuchte eines Heizestrichs anlegen.
Menge: 5,000 St
Leistungsbereichkatalog: 025
DIN276-1_08: 325

**1.2.160 Abstellungen im Estrich**
Abstellungen im Estrich herstellen durch Randschalung,
in Einzelabschnitten und Kleinflächen
Höhe bis 25 cm
Menge: 11,250 m
DIN276-1_08: 325

**1.2.170 Zementestrich Verbundestrich C25 F5 D 60mm**
*** Leitbeschreibung
STLB-Bau 2025-10 025
Zementestrich CT, mit Grenzwerten für Ebenheitsabweichungen mit erhöhten Ebenheitsanforderungen DIN 18202 Ausgabe 2019-07 Tabelle 3 Zeile 4, einschichtig, als Verbundestrich DIN 18560-3, unbewehrt, Druckfestigkeitsklasse C25 DIN EN 13813, Biegezugfestigkeitsklasse F5 DIN EN 13813, Estrichnenndicke 60 mm, für Flächen in Innenräumen.
Menge: 1,500 m2
Leistungsbereichkatalog: 025
DIN276-1_08: 325
*Unterbeschreibung 1 Einzelfläche bis 1,0 m2*
Ausführung in Schwellbereichen von Bestandtüren
zur Aufnahme von elastischen/textilen/keramischen
Belägen,
einschl.Kanten Bestandsestrich rechtwinklig beschneiden und Schutt beseitigen, Flächen reinigen und Anarbeiten
an vorhandenen Estrichbelag.
liefern und verlegen einschl. aller Nebenarbeiten

Einzelfläche bis 1,0 m2

**1.2.180 Mehrdicke D 5mm Zementestrich**
STLB-Bau 2025-10 025
Mehrdicke des Estrichs, Ausführung auf Anordnung des AG, je 5 mm Dicke, Zementestrich.
Menge: 200,000 m2
Leistungsbereichkatalog: 025
DIN276-1_08: 325

**1.2.190 Herstellen Bewegungsfuge Einlage EPS B 10mm T 80mm**
STLB-Bau 2025-10 025
Herstellen der Bewegungsfuge, DIN EN 13318, in Estrich, durch Einlegen von Fugeneinlage, aus expandiertem Polystyrol (EPS) DIN EN 13163, Fugenbreite 10 mm, Fugentiefe 80 mm.
Menge: 12,000 m
Leistungsbereichkatalog: 025
DIN276-1_08: 325

**1.2.200 Schließen Bewegungsfuge elast.Dichtstoff B 10mm T 80mm**
STLB-Bau 2025-10 025
Schließen von Fugen als Bewegungsfuge, DIN EN 13318, mit elastischem Dichtstoff, einschl. Fugenvorbehandlung und -hinterfüllung, Fugenbreite 10 mm, Verhältnis Fugenbreite zu Dichtstofftiefe 1:1, Fugentiefe 80 mm.
Menge: 12,000 m
Leistungsbereichkatalog: 025
DIN276-1_08: 325

**1.2.210 Herstellen Scheinfuge Scheinfugenprofil Profil Stahl niro H 70mm**
STLB-Bau 2025-10 025
Herstellen der Scheinfugen, DIN EN 13318, in Estrich, durch Einlegen von Fugenprofil, mit Scheinfugenprofil, aus nichtrostendem Stahl, Profilhöhe 70 mm.
Menge: 8,000 m
Leistungsbereichkatalog: 025
DIN276-1_08: 325

**1.2.220 Herstellen Scheinfuge**
STLB-Bau 2025-10 025
Herstellen der Scheinfugen, DIN EN 13318, in Estrich, durch Einschneiden in den frischen Estrichmörtel.
Menge: 15,000 m
Leistungsbereichkatalog: 025
DIN276-1_08: 325

**1.2.230 Schließen Scheinfuge**
STLB-Bau 2025-10 025
Kraftschlüssiges Schließen von Scheinfugen, DIN EN 13318.
Menge: 15,000 m
Leistungsbereichkatalog: 025
DIN276-1_08: 325

**1.2.240 Herstellen Aussparung Sauberlauf**
Herstellen von Aussparungen für nachträglich einzubauendes Sauberlaufsystem
Abmessungen: ca. 1,20 m x 2,50 m x 2,5 cm
Menge: 1,000 St
DIN276-1_08: 352
DIN276-1_08: 325

**1.2.250 Kanten Estrichaussparung herstellen**
STLB-Bau 2025-10 025
Herstellen der Kanten offenbleibender Aussparungen in Estrich, Querschnitt rechteckig.
Menge: 11,500 m
Leistungsbereichkatalog: 025
DIN276-1_08: 325

**1.2.260 Estrich Durchdringung anpassen**
STLB-Bau 2025-10 025
Estrich an Durchdringung anpassen, bis 0,1 m2 Einzelgröße.
Menge: 5,000 St
Leistungsbereichkatalog: 025
DIN276-1_08: 325

**1.2.270 Kante herstellen Randprofil Profil Stahl niro**
*** Bezugsbeschreibung
STLB-Bau 2025-10 025
Kante im Estrich an freiem Ende der Rohdecke herstellen, mit Randprofil, aus nichtrostendem Stahl, Höhe 90 mm, Winkelprofil, Kante gerade.
Menge: 6,000 m
Leistungsbereichkatalog: 025
DIN276-1_08: 325

**1.2.280 Kante herstellen Randprofil Profil Stahl niro**
*** wie Position 1.2.270
jedoch Profilhöhe 130 mm
Menge: 13,000 m
DIN276-1_08: 352
Leistungsbereichkatalog: 025
DIN276-1_08: 325

**1.2.290 Estrich nachträgl.anpassen**
STLB-Bau 2025-10 025
Estrich nachträglich anpassen an Einbauteile.
Menge: 5,000 m
Leistungsbereichkatalog: 025
DIN276-1_08: 325

**1.2.300 nachträglicher Verguss**
nachträglicher Verguss von bauseitigen Einbauteilen wie Bodenschienen und dgl. mit kunstharzvergütetem Estrich Zuschlag feuergetrockneter Quarzsand unterschiedlicher Körnung sowie als Bindemittel lösemittelfreies Epoxidbauharz
Menge: 10,000 m
Leistungsbereichkatalog: 025
DIN276-1_08: 325

**1.2.310 Estrichbewehrung mit Stahlfasern**
Estrichbewehrung durch Zugabe von Stahlfasern, Menge nach Erfordernis und Zulassung
Zugabe in Bereichen mit Fliesen-/ Plattenbelägen

Ausführung auf besondere Anordnung des AG
Menge: 109,100 m2
DIN276-1_08: 325

**1.2.320 Estrichbewehrung mit Kunststofffasern**
Estrichbewehrung durch Zugabe von Kunststofffasern,
Menge nach Erfordernis und Zulassung
Zugabe zur Minimierung der Schwindrisse

Ausführung auf besondere Anordnung des AG
Menge: 38,600 m2
DIN276-1_08: 325

**1.2.330 Zulage Trocknungsbeschleuniger**
Zulage zum Zementestrich für die Verwendung von
Trocknungsbeschleuniger zur Erreichung einer
Belegereife nach 7 Tagen

Ausführung auf Anordnung der Bauleitung!
Menge: 75,000 m2
DIN276-1_08: 325

**1.2.340 Mattenrahmen, Haupteingang**
Mattenrahmen einschl. Ausgleich des Mattenbodens
aus Edelstahl V2A,
Profil 25 / 25 mm, Abmessungen ca. 1200 / 2500 mm,
einschl. Befestigungsanker,

liefern und einsetzen,
die genaue Größe ist vor Ort zu ermitteln.
Menge: 1,000 St
Leistungsbereichkatalog: 025
DIN276-1_08: 325

**1.2.350 Sauberlaufsystem Alu Streifen Rauhaarrips B 250 cm T 120 cm Bürstenleisten Kratzkanten**
STLB-Bau 2025-10 036
Sauberlaufsystem, Träger aus Aluminium, Stegabstand 5 mm, mit Streifen aus Rauhaarrips,
Breite '250' cm,

Tiefe '120' cm,
mit Bürstenleisten, mit Kratzkanten, in vorh. Rahmen lose verlegen, Rahmenhöhe 25 mm,
Hersteller und Typ '....................................................' vom Bieter einzutragen
Menge: 1,000 St
Leistungsbereichkatalog: 036
DIN276-1_08: 325

#### Abschnitt 1.3 Stundenlohnarbeiten

*Hinweis: Evtl. erforderliche Arbeiten auf Anordnung des AG, die*
Evtl. erforderliche Arbeiten auf Anordnung des AG, die
nicht
im Leistungsverzeichnis erfaßt sind und gegen Nachweis
zur Ausführung kommen, der Verrechnungssatz für die
jeweilige Arbeitskraft umfasst sämtliche Aufwendungen
wie Lohn- und Gehaltskosten, Lohn- und
Gehaltsnebenkosten, Zuschläge, lohngebundene und
lohnabhängige Kosten, sonstige Sozialkosten,
Gemeinkosten, Wagnis und Gewinn,
werden berechnet für:

**1.3.10 Meister / Vorarbeiter**
Menge: 1,000 h
DIN276-1_08: 325

**1.3.20 Facharbeiter**
Menge: 2,000 h
DIN276-1_08: 325

**1.3.30 Helfer**
Menge: 2,000 h
DIN276-1_08: 325

### Bereich 2 Bereich Grundbuchamt

*Hinweis: Vorbemerkungen*
Die Fußbodenhöhe ist vom Bestandsfußboden zu nehmen incl. Anpassung an den Bestand. Die Ausführung im Bereich Grundbuchamt erfolgt in Kleinflächen/ Einzelfächen von min. 0,36 m2 bis max. 9,50 m2.

Der Bauherr behält sich vor, die Biegezugfestigkeit des Estrichs bei einem anerkannten Baustoffkundeinstitut nachprüfen zu lassen. Die Kosten hierfür trägt der Auftragnehmer.
Die Ausführung der Arbeiten erfolgt in mehreren  Bauabschnitten,  u.a. nach Art des  Fußbodenaufbaus zeitlich getrennt. Die notwendigen logistischen Aufwendungen sind einzukalkulieren.

#### Abschnitt 2.1 Baustelleneinrichtung / Vorbereitende Arbeiten

*Hinweis: Einrichten der Baustelle*
Entsprechend VOB Teil C DIN 18299 Allgemeine Regelungen für Bauleistungen gehören alle Nebenleistungen, die nicht in Leistungspositionen separat erwähnt sind, zu den vertraglichen Leistungen.
Dazu gehören insbesondere:
Einrichten und Räumen der Baustelle für die zur Durchführung der vertraglichen Leistungen erforderlichen
- Geräte, Maschinen, Hebezeuge, Gerueste,
- Materialcontainer und Lager,
- Schutz- und Arbeitsgerüste,

Lagerflächen und befestigte Conainerstellflächen stehen in
Abstimmung mit dem AG zur Verfügung. Die benötigten Bereiche sind durch einen Bauzaun zu sichern.

**2.1.10 Untergrund reinigen Dachabdichtung Entfernen Grobschmutz laden transp. LKW AN**
*** Leitbeschreibung
STLB-Bau 2025-10 033
Reinigen des Untergrundes aus Dachabdichtungsstoffen, von grober Verschmutzung,
Art der Verschmutzung 'Baustoffreste anderer Gewerke,Gips, Mörtelreste, Farbreste, Klebstoffreste etc'

durch Entfernen von Grobschmutz, für Estricharbeiten, Untergrund waagerecht, aufgenommene Stoffe sammeln, im Behälter des AN lagern, Behältergröße nach Wahl des AN, auf LKW des AN laden, transportieren, Abfall ist nicht gefährlich, nicht schadstoffbelastet.
Menge: 21,500 m2
Leistungsbereichkatalog: 033
DIN276-1_08: 325
*Unterbeschreibung 1 einschl. Entsorgung*
Anfallender Schutt wird Eigentum des AN und ist zu beseitigen.

**2.1.20 Putzüberstände beseitigen**
Beton- bzw. Putzüberstände beseitigen, Höhe bis 20 cm, Anfallender Schutt wird Eigentum des AN und ist zu beseitigen.
Ausführung auf besondere Anordnung des AG.
Menge: 35,000 m
DIN276-1_08: 352
DIN276-1_08: 325

#### Abschnitt 2.2 Estricharbeiten

**2.2.10 Untergrund ausgleichen Nivelliermasse D 15 mm**
STLB-Bau 2025-10 025
Ausgleichen bei größeren Unebenheiten, mit Nivelliermasse, Bindemittel Zement, schnell härtend,
mittlere Dicke '15' mm,
feuchtebeständig, zur Aufnahme von Wärmedämmung.
Menge: 5,000 m2
Leistungsbereichkatalog: 025
DIN276-1_08: 325

**2.2.20 Ausgleichsschicht Schüttung Polystyrolgranulat zementgeb. D 30 mm**
STLB-Bau 2025-10 039
Ausgleichsschicht als Schüttung, bei vorh. Rohre/Kabeln, aus Polystyrolgranulat, zementgebunden,
mittlere Dicke '30' mm.
Menge: 21,500 m2
Leistungsbereichkatalog: 039
DIN276-1_08: 325

**2.2.30 Trennschicht PE-Folie einlagig D 0,15mm**
STLB-Bau 2025-10 025
Trennschicht aus PE-Folie, einlagig, Dicke 0,15 mm, Stöße überlappen, auf vorh. Abdichtung, innen, als Unterlage für Zementestrich.
Menge: 21,500 m2
Leistungsbereichkatalog: 025
DIN276-1_08: 352

**2.2.40 Randdämmstreifen PE-Schaum D 10mm**
*** Leitbeschreibung
STLB-Bau 2025-10 025
Randdämmstreifen aus PE-Schaum, Dicke 10 mm, für Estrich auf Dämmschicht, Zementestrich.
Menge: 48,000 m
Leistungsbereichkatalog: 025
DIN276-1_08: 325
*Unterbeschreibung 1 Höhe ca. 160 mm*
Höhe: mindestens 20 mm größer als Gesamtkonstruktion liefern und an Wänden, Türzargen, Rohrleitungen usw. aufstellen.
Höhe bis ca. 160 mm,

**2.2.50 Wärmedämmschicht Fußboden PS-Hartschaum EPS D 60mm 0,035W/(mK) DEO dh**
*** Leitbeschreibung
STLB-Bau 2025-10 025
Wärmedämmschicht für Fußboden, aus Polystyrol-Hartschaum EPS DIN EN 13163, als Platte, Dicke 60 mm, Bemessungswert der Wärmeleitfähigkeit max. 0,035 W/(mK), Nennwert der Wärmeleitfähigkeit max. 0,034 W/(mK), Brandverhaltensklasse DIN EN 13501-1 E (normalentflammbar), einlagig, Anwendungsgebiet DIN 4108-10 DEO, hohe Druckbelastbarkeit - dh, als Unterlage für Estrich.
Menge: 21,000 m2
Leistungsbereichkatalog: 025
DIN276-1_08: 325
*Unterbeschreibung 1 Zusammendrückbarkeit*
Zusammendrückbarkeit der Dämmung ≤ 2 mm

**2.2.60 Mehrdicke WD**
Mehrdicke der vorbeschriebenen Wärmedämmung
je 10 mm Dicke,
Ausführung auf besondere Anordnung des AG.
Menge: 50,000 m2
DIN276-1_08: 325

**2.2.70 Wärmedämmstoffe anarbeiten**
Wärmedämmstoffe anarbeiten an
Bestandsboden, Schächte, Vorsprünge und dergleichen,
Menge: 30,000 m
DIN276-1_08: 325

**2.2.80 Abdeck. PE-Folie D 0,15mm**
STLB-Bau 2025-10 025
Abdeckung aus PE-Folie, Dicke 0,15 mm, Stöße überlappen, auf Dämmschichten, als Unterlage für Zementestrich.
Menge: 21,000 m2
Leistungsbereichkatalog: 025
DIN276-1_08: 325

**2.2.90 Zementestrich Estrich auf Dämmschicht Abdichtung 4kN/m2 C35 F5 D 60mm**
STLB-Bau 2025-10 025
Zementestrich CT, mit Grenzwerten für Ebenheitsabweichungen mit erhöhten Ebenheitsanforderungen DIN 18202 Ausgabe 2019-07 Tabelle 3 Zeile 4, einschichtig, als Estrich auf Dämmschicht DIN 18560-2, auf vorh. Abdichtung, unbewehrt, lotrechte Nutzlasten (Einzellasten bis 3 kN, Flächenlasten bis 4 kN/m2), Druckfestigkeitsklasse C35 DIN EN 13813, Biegezugfestigkeitsklasse F5 DIN EN 13813, Estrichnenndicke 60 mm, für Flächen in Innenräumen, zur Aufnahme von Fliesen-/Plattenbelägen im Dünnbett.
Menge: 2,500 m2
Leistungsbereichkatalog: 025
DIN276-1_08: 325

**2.2.100 Zementestrich Estrich auf Dämmschicht 4kN/m2 C35 F5 D 65mm**
STLB-Bau 2025-10 025
Zementestrich CT, mit Grenzwerten für Ebenheitsabweichungen mit erhöhten Ebenheitsanforderungen DIN 18202 Ausgabe 2019-07 Tabelle 3 Zeile 4, einschichtig, als Estrich auf Dämmschicht DIN 18560-2, unbewehrt, lotrechte Nutzlasten (Einzellasten bis 3 kN, Flächenlasten bis 4 kN/m2), Druckfestigkeitsklasse C35 DIN EN 13813, Biegezugfestigkeitsklasse F5 DIN EN 13813, Estrichnenndicke 65 mm, für Flächen in Innenräumen, zur Aufnahme von elastischen/textilen Belägen.
Menge: 19,000 m2
Leistungsbereichkatalog: 025
DIN276-1_08: 325

**2.2.110 Ausführung im Gefälle**
Zulage zu vorbeschriebenen Estrichpositionen für die Herstellung eines 4-seitigen Gefälles, einschl. Anarbeitung an
einen Fußbodeneinlauf

Einzelgröße bis ca. 100 x 100 cm
Menge: 1,000 St
Leistungsbereichkatalog: 025
DIN276-1_08: 325

**2.2.120 Abstellungen im Estrich**
Abstellungen im Estrich herstellen durch Randschalung,
in Einzelabschnitten und Kleinflächen
Höhe bis 25 cm
Menge: 4,500 m
DIN276-1_08: 325

**2.2.130 Zementestrich Verbundestrich C25 F5 D 60mm**
*** Leitbeschreibung
STLB-Bau 2025-10 025
Zementestrich CT, mit Grenzwerten für Ebenheitsabweichungen mit erhöhten Ebenheitsanforderungen DIN 18202 Ausgabe 2019-07 Tabelle 3 Zeile 4, einschichtig, als Verbundestrich DIN 18560-3, unbewehrt, Druckfestigkeitsklasse C25 DIN EN 13813, Biegezugfestigkeitsklasse F5 DIN EN 13813, Estrichnenndicke 60 mm, für Flächen in Innenräumen.
Menge: 2,500 m2
Leistungsbereichkatalog: 025
DIN276-1_08: 325
*Unterbeschreibung 1 Einzelfläche bis 1,0 m2*
nach Abbrucharbeiten und Herstellen von Öffnungen,
zur Aufnahme von elastischen/textilen/keramischen
Belägen,
einschl.Kanten Bestandsestrich rechtwinklig beschneiden und Schutt beseitigen, Flächen reinigen und Anarbeiten
an vorhandenen Estrichbelag.
liefern und verlegen einschl. aller Nebenarbeiten

Einzelfläche bis 1,0 m2

**2.2.140 Mehrdicke D 5mm Zementestrich**
STLB-Bau 2025-10 025
Mehrdicke des Estrichs, Ausführung auf Anordnung des AG, je 5 mm Dicke, Zementestrich.
Menge: 50,000 m2
Leistungsbereichkatalog: 025
DIN276-1_08: 325

**2.2.150 Herstellen Scheinfuge Scheinfugenprofil Profil Stahl niro H 70mm**
STLB-Bau 2025-10 025
Herstellen der Scheinfugen, DIN EN 13318, in Estrich, durch Einlegen von Fugenprofil, mit Scheinfugenprofil, aus nichtrostendem Stahl, Profilhöhe 70 mm.
Menge: 0,900 m
Leistungsbereichkatalog: 025
DIN276-1_08: 325

**2.2.160 Herstellen Scheinfuge**
STLB-Bau 2025-10 025
Herstellen der Scheinfugen, DIN EN 13318, in Estrich, durch Einschneiden in den frischen Estrichmörtel.
Menge: 5,000 m
Leistungsbereichkatalog: 025
DIN276-1_08: 325

**2.2.170 Schließen Scheinfuge**
STLB-Bau 2025-10 025
Kraftschlüssiges Schließen von Scheinfugen, DIN EN 13318.
Menge: 5,000 m
Leistungsbereichkatalog: 025
DIN276-1_08: 325

**2.2.180 Kanten Estrichaussparung herstellen**
STLB-Bau 2025-10 025
Herstellen der Kanten offenbleibender Aussparungen in Estrich, Querschnitt rechteckig.
Menge: 0,500 m
Leistungsbereichkatalog: 025
DIN276-1_08: 325

**2.2.190 Estrich Durchdringung anpassen**
STLB-Bau 2025-10 025
Estrich an Durchdringung anpassen, bis 0,1 m2 Einzelgröße.
Menge: 2,000 St
Leistungsbereichkatalog: 025
DIN276-1_08: 325

**2.2.200 Estrich nachträgl.anpassen**
STLB-Bau 2025-10 025
Estrich nachträglich anpassen an Einbauteile.
Menge: 1,000 m
Leistungsbereichkatalog: 025
DIN276-1_08: 325

**2.2.210 nachträglicher Verguss**
nachträglicher Verguss von bauseitigen Einbauteilen wie Bodenschienen und dgl. mit kunstharzvergütetem Estrich Zuschlag feuergetrockneter Quarzsand unterschiedlicher Körnung sowie als Bindemittel lösemittelfreies Epoxidbauharz
Menge: 10,000 m
Leistungsbereichkatalog: 025
DIN276-1_08: 325

**2.2.220 Estrichbewehrung mit Stahlfasern**
Estrichbewehrung durch Zugabe von Stahlfasern, Menge nach Erfordernis und Zulassung
Zugabe in Bereichen mit Fliesen-/ Plattenbelägen

Ausführung auf besondere Anordnung des AG
Menge: 2,500 m2
DIN276-1_08: 325

**2.2.230 Estrichbewehrung mit Kunststofffasern**
Estrichbewehrung durch Zugabe von Kunststofffasern,
Menge nach Erfordernis und Zulassung
Zugabe zur Minimierung der Schwindrisse

Ausführung auf besondere Anordnung des AG
Menge: 19,000 m2
DIN276-1_08: 325

**2.2.240 Zulage Trocknungsbeschleuniger**
Zulage zum Zementestrich für die Verwendung von
Trocknungsbeschleuniger zur Erreichung einer
Belegereife nach 7 Tagen

Ausführung auf Anordnung der Bauleitung!
Menge: 21,000 m2
DIN276-1_08: 325
